# Pepperl+Fuchs Ausschreibungstexte GAEB90
Leistungsbeschreibung (GAEB 90, DA81)
Währung: EUR
Auftraggeber: Pepperl+Fuchs GmbH

## Leistungsverzeichnis
Datum: 09.03.17

**1 S1SD-1DI-1R**
1-channel signal conditioner, 24 V DC supply
Input for 2- or 3-wire sensors or AC sources
Relay contact output, Timer function, Configurable

Technical data:
General specifications
Signal type  Digital Input
Supply
Connection  Power Bus or terminals 1-, 2+
Rated voltage  16.8 ... 31.2 V DC
Power dissipation  0.6 W
Power consumption  1.1 W
Input
NAMUR sensor
Type  2-wire
Connection  terminals 5+, 6
Signal  acc. to EN 60947-5-6 (NAMUR)
Sensor supply  8 V
Open-circuit  < 0.1 mA
Switching point  1.2 ... 2.1 mA
Short-circuit  > 6 mA
Input impedance  1 kOhm
Mechanical contact
Type  2-wire
Connection  terminals 5+, 6
Sensor supply  15 V
External supply  16.8 ... 31.2 V DC
Switching point  8 ... 10 V / 1.2 ... 2.1 mA
Input impedance  4 kOhm
SN sensor
Type  2-wire
Connection  terminals 5+, 6
Sensor supply  8 V
Open-circuit  < 0.1 mA
Switching point  1.2 ... 2.1 mA
Short-circuit  > 6 mA
Input impedance  1 kOhm
2-wire DC sensor
Type  2-wire
Connection  terminals 5+, 6
Signal  acc. to EN 60947-5-2
Sensor supply 16 V/25 mA, short-circuit protected
External supply  16.8 ... 31.2 V DC
Switching point  4 ... 6 V
Input impedance  1 kOhm
S0 sensor
Type  2-wire
Connection  terminals 5+, 6
Signal  acc. to EN 62053-31, Type B
Sensor supply  15 V
Switching point  0.15 ... 2 mA
Input impedance  4 kOhm
NPN sensor
Type  3-wire
Connection  terminals 5+, 6, 7-
Signal  acc. to EN 60947-5-2
Sensor supply 16 V/25 mA, short-circuit protected
External supply  16.8 ... 31.2 V DC
Switching point  3 ... 5 V
Input impedance  4 kOhm
PNP sensor
Type  3-wire
Connection  terminals 5+, 6, 7-
Signal  acc. to EN 60947-5-2
Sensor supply 16 V/25 mA, short-circuit protected
External supply  16.8 ... 31.2 V DC
Switching point  8 ... 10 V
Input impedance  4 kOhm
AC source
Connection  terminals 7, 8
Signal  24 V AC/DC
Switching point  10 ... 15 V
Input impedance  > 680 kOhm
AC source
Connection  terminals 7, 8
Signal  115 V AC/DC
Switching point  40 ... 60 V
Input impedance  > 680 kOhm
AC source
Connection  terminals 7, 8
Signal  230 V AC/DC
Switching point  80 ... 115 V
Input impedance  > 680 kOhm
Output
Connection  terminals 3, 4:
Output  signal, relay
Contact loading  253 V AC/2 A/cos Phi
  > 0.7; 126.5 V AC/2 A/cos Phi
  > 0.7; 30 V DC/2 A resistive load
Minimum switch current  2 mA / 24 V DC
Energized/De-energized delay <=  20 ms / <=  20 ms
Mechanical life  10<sup>7 switching cycles
Transfer characteristics
Switching frequency  <= 10 Hz
Galvanic isolation
Output/power supply  safe electrical isolation
  by reinforced insulation according to
  IEC/EN 61010-1, rated insulation
  voltage 300 Veff test voltage 3 kV, 50 Hz, 1 min
Input/Other circuits  safe electrical isolation
  by reinforced insulation according to
  IEC/EN 61010-1, rated insulation
  voltage 300 Veff test voltage 3 kV, 50 Hz, 1 min
Directive conformity
Electromagnetic compatibility
Directive 2014/30/EU  EN 61326-1:2013
Low voltage
Directive 2014/35/EU  EN 61010-1:2010
Conformity
Degree of protection  IEC 60529:2001
Protection against electrical shockEN 61010-1:2010
Ambient conditions
Ambient temperature -25 ... 70 °C (-13 ... 158 °F)
Storage temperature -40 ... 85 °C (-40 ... 185 °F)
Damaging gas  designed for operation
  in environmental conditions acc.
  to ISA-S71.04-1985, severity level G3
Mechanical specifications
Connection type  screw terminals
Core cross-section 0.5 ... 2.5 mm2, 20 ... 14 AWG
Degree of protection  IP20
Mass  approx. 60 g
Dimensions  6.2 x 97 x 107 mm, housing type S1
Mounting  on 35 mm DIN mounting rail
General information
Supplementary informationObserve the certificates,
 declarations of conformity, instruction manuals,
  and manuals where applicable. For information
  see www.pepperl-fuchs.com.

Order data:
Manufacturer:  Pepperl+Fuchs GmbH or equivalent
Type:  S1SD-1DI-1R
Order number:  276405 or comparable
Menge: 0,001 Stk

USt %: 19,00
